# Muster-Leistungsbeschreibung
Leistungsbeschreibung (GAEB 90, DA81)
Währung: EUR

## W1-E Nachtr. Abdichtung mit PMBC 1K
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweis zur nachträglichen Bauwerksabdichtung**
Die Verfahren und Hinweise der WTA Merkblätter
(Referat 4 Mauerwerk / Bauwerksabdichtung),
insbesondere Merkblatt 4-6-14/D
"Nachträgliches Abdichten erdberührter Bauteile" und
Merkblatt 4-9-11/D "Nachträgliches Abdichten und
Instandsetzen von Gebäude- und Bauteilsockeln"
sind zuberücksichtigen.

*Hinweis*
Hinweise zur Wassereinwirkungsklasse
W1-E

Die beschriebene Abdichtung wird
mit einer kunststoffmodifizierten Bitumendickbeschichtung (PMBC) hergestellt.

Die Abdichtung ist wirksam gegen die
Wassereinwirkungsklasse:

W1.1-E - "Bodenfeuchte / nicht drückendes Wasser
bei Bodenplatten und erdberührten Wänden."

W1.2-E - "Bodenfeuchte / nicht drückendes Wasser
bei Bodenplatten und erdberührten Wänden mit
Dränung."

### Titel 00002 Vorarbeiten

**00002.0001 Außenwände freilegen**
Außenwände bis zu einer
Tiefe von ____ m bzw. bis zur Unterkante
Bodenplatte ausheben.
Bodenaushub im
ausreichendem Abstand
lagern bzw. abzufahren.
Einheit: m3

**00002.0002 Altabdichtung im Wand-Sohlen-Anschluss zurückbauen**
Vorhandene, schadhafte Altabdichtung im
Wandaufstandsbereich von > 15 cm der Stirnseite
der Bodenplatte bis > 30 cm über OK Bodenplatte
bis auf den tragfähigen mineralischen
Untergrund zurückbauen.
Schadhafte Fugen ca. 2 cm tief
ausräumen.
Einheit: m

**00002.0003 Waagerechte Dichtungsbahn zurückschneiden**
*** Bedarfsposition ohne GB
Vorhandene Mauersperrbahn
in der waagerechten Fuge
zurückschneiden.
Einheit: m

**00002.0004 Kanten und Außenecken brechen**
Kanten und Außenecken mit geeignetem
Gerät ca.10 mm breit anfasen / brechen,
Grate entfernen.
Einheit: lfm

**00002.0005 Abzudichtende Flächen reinigen**
Reinigen der abzudichtenden,
mineralischen Flächen.
Zementleim, Staub, Mörtelreste und Grate
sind durch einen mechanischen Abtrag
wie schleifen, strahlen oder fräsen zu entfernen.
Es ist ein staubfreier und tragfähiger
Untergrund herzustellen.
Einheit: m2

**00002.0006 Fest haftende, tragfähige Altabdichtung reinigen**
Fest haftende, tragfähige Altabdichtung mit
einem Hochdruckreinigungsgerät
reinigen. Sämtliche Verschmutzungen
und nicht festhaftende Teile entfernen.
Einheit: m2

### Titel 00003 W1-E Nachträgliche Außenabdichtung

**00003.0001 Grundierung mit Spezialgrundierung**
*** Grundposition ZZ 001.0
Abzudichtende saugfähige, mineralische
Untergründe mit der lösemittelfreien,
Spezialgrundierung, Remmers Kiesol MB,
grundieren.

Produkt durch Streichen, Rollen oder
Spritzen gleichmäßig auftragen.
Pfützenbildung vermeiden.

Verbrauch:
Ca. 0,1-0,2 l/m² Remmers Kiesol MB <3008>
Einheit: m2

**00003.0002 Grundierung mit verfestigendem Verkieselungskonzentrat**
*** Wahlposition ZZ 001.1
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00003.0003 Haftbrücke / Zwischenabdichtung auftragen**
*** Grundposition ZZ 002.0
Haftbrücke / Zwischenabdichtung
aus der mineralischen, hoch sulfatbeständigen
Dichtungsschlämme, Remmers WP Sulfatex,
auftragen.

Angemischtes Material mittels Schlämmbürste
einlagig auf die grundierte Fläche auftragen.

Verbrauch:
Ca. 1,6 kg/m²/mm Schichtdicke
Remmers WP Sulfatex <0430>
Einheit: m2

**00003.0004 Haftbrücke / Zwischenabdichtung frisch in frisch auftragen**
*** Wahlposition ZZ 002.1
Herstellen einer Haftbrücke / Zwischenabdichtung
aus der hoch sulfatbeständigen,
mineralischen Dichtungsschlämme,
Remmers WP Sulfatex.

Angemischtes Material mittels Schlämmbürste
einlagig, auf die noch frische, mattfeuchte
Grundierung auftragen.

Verbrauch:
Ca. 1,6 kg/m²/mm Schichtdicke
Remmers WP Sulfatex <0430>
Einheit: m2

**00003.0005 Untergrundegalisierung**
Offene Fugen so wie Fehlstellen
oder Ausbrüche > 5 mm
mit dem mineralischem,
wasserdichten Mörtel, Remmers
WP DS Levell, verschließen.

Angemischtes Material im Spachtelverfahren
in die frische Haftbrücke applizieren.
Einlagige Schichtdicke < 50 mm.

Verbrauch:
Ca. 8,5 kg/m² bei 5 mm Schichtdicke
Remmers WP DS Levell <0426>
Einheit: m2

**00003.0006 Mineralische Dichtungskehle herstellen**
Dichtungskehle am Boden-Wandanschluß und
in allen Innenecken mit einem Radius
von ca. 4 bis 6 cm aus dem wasserdichten,
spannungsarmen und rissfrei erhärtenden
mineralischen Mörtel, Remmers WP DS Levell,
herstellen.

Angemischten Mörtel mittels geeignetem
Werkzeug frisch in frisch in den Hinterfeuchtungsschutz / Haftbrücke einbringen und mittels Remmers
Profilkelle Rundung ausformen.

Verbrauch:
Ca. 1,7 kg/m als Dichtungskehle
Remmers WP DS Levell <0426>
Einheit: m

**00003.0007 Zwischenabdichtung auftragen (WP Sulfatex)**
*** Bedarfsposition ohne GB
Zwischenabdichtung aus der mineralischen,
Dichtungsschlämme, Remmers WP Sulfatex,
herstellen.

Produkt mittels Quast oder Schlämmbürste auftragen.

Verbrauch:
Ca. 1,6 kg/m²/mm Schichtdicke
Remmers WP Sulfatex <0430>
Einheit: m2

**00003.0008 Rohrdurchführung eindichten**
*** Bedarfsposition ohne GB
Rohrdurchführung mit dem druckwasserdichten
Spezialflansch-System auf Polypropylenbasis,
Remmers Rohrflasch, eindichten.

Verarbeitung des Rohrflansch-Systems gemäß
Verarbeitungsanleitung ausführen.

Verbrauch:
1 Stück pro Rohrdurchführung
Remmers Rohrflansch <4349; 4350; 4351>
Einheit: St

**00003.0009 Kontaktschicht auf vorhandene Abdichtungslagen, MDS 2K**
*** Grundposition ZZ 003.0
Kontaktschicht/ Kratzspachtelung auf der vorhandenen
Abdichtung aus der zweikomponentigen,
mineralischen Dichtungsschlämme,
Remmers MB 2K, herstellen.

Angemischtes Material mittels Glätter
in einer dünnen Schicht auf den
vorbereiteten Untergrund auftragen
und oberflächenbündig abziehen.

Kontaktschicht vollständig durchtrocknen lassen.

Verbrauch:
Ca. 0,5 kg/m² Remmers MB 2K <3014>
Einheit: m2

**00003.0010 Haftbrücke auf bituminöser Altabdichtung (lösemittelhaltig)**
*** Wahlposition ZZ 003.1
Haftbrücke auf bituminöser, tragfähiger
Altabdichtung
mit dem cremeförmigen, lösemittelhaltigen
Bitumenschutzanstrich, Remmers Ilack C, herstellen
und mit feuergetrocknetem Quarzsand,
Remmers Quarz 03/08 DF, vollflächig abstreuen.

Produkt auf den bituminösen, tragfähigen
Untergrund auftragen. Feuergetrockenten
Quarzsand volldeckend in die frische Beschichtung
einstreuen.
Nach Trocknung überschüssigen Quarzsand abfegen.

Lösemittelhaltige Haftbrücke vollständig (> 24 h)
ablüften lassen!
Weitere Abdichtungsschichten erst nach ausreichender
Verfestigung der zuvor erstellten Schicht aufbringen.

Verbrauch:
Mind. 0,2 l/m² pro Arbeitsgang
Remmers Ilack C <0814>
Ca. 2,0 kg/m² Remmers Quarz 03/08 DF <4406>
Einheit: m2

**00003.0011 Nachträgliche Abdichtung bei W1-E (1K PMBC basic)**
Abdichtung gemäß der Wassereinwirkungsklasse W1-E
"Bodenfeuchte und nicht drückendes Wasser"
aus der einkomponentigen,
kunststoffmodifizierten Bitumendickbeschichtung
(PMBC, geprüft nach DIN EN 15814),
Remmers BIT 1K basic, herstellen.

Produkt regelkonform, zweilagig von Stirnseite
Bodenplatte (> 10 cm)  bis zur durch den Planer
festgelegten Oberkante auf den vorbereiteten
Untergrund auftragen.

Mindesttrockenschichtdicke 3 mm.

Verbrauch:
Ca. 4,0 l/m² bei 3 mm Trockenschichtdicke
Remmers BIT 1K basic <0872>
Einheit: m2

**00003.0012 Perimeterdämmung verkleben (2K PMBC basic)**
Dämmung aus extrudiertem
Polystyrol-Hartschaum d=____ mm nach
vollständiger Durchtrocknung der
Abdichtung mit zweikomponentiger,
kunststoffmodifzierter Bitumendickbeschichtung,
Remmers BIT 2K [basic] ,
vollflächig verkleben.

Angemischtes Material mittels Zahnspachtel
vollflächig auf die Dämmplatte auftragen und
Dämmplatte aufkleben.
Dämmplatte ggf. im Bereich der
Dichtungskehle anpassen.

Die Vorgaben der allgemein gültigen Regelwerke zur
Bauwerksabdichtung, sowie die Verarbeitungshinweise und
Vorgaben des Dämmstoffherstellers im bauaufsichtlichen
Verwendbarkeitsnachweis sind zu beachten.

Verbrauch:
Abhängig von der Ebenflächigkeit des Untergrunds,
Plattendicke und Auftragsverfahren.
Ca. 3,5 - 4,5 l/m² Remmers BIT 2K [basic] <0871>
Einheit: m2

**00003.0013 Drän- und Anfüllschutzbahn anbauen**
3-lagige Drän- und Anfüllschutzbahn gemäß
DIN 18533, Remmers DS Protect, nach
vollständiger Durchtrocknung der
Abdichtung anbauen.

Verarbeitungsrichtlinien des Herstellers
einhalten.

Verbrauch:
1,05 m²/m²  Remmers DS Protect <0823>
4 Stk./m Remmers DS Protect Clip <0818>
0,5 Stk./m Remmers DS Protect AL <0819>
Einheit: m2
